# Instandsetzung Tiefgarage HWK FFO
Angebotsaufforderung (GAEB DA 2000 1.2, DA83)
Projekt: P23-043
Beschreibung:
Dieser Muster-Stamm wurde in deutscher Sprache aufgestellt. Um die Mehrsprachigkeit zu zeigen,
wurden mit einem Übersetzungstool die mehrsprachigen Texte in den Sprachen englisch,
französich, italienisch, tschechisch, polnisch, kroatisch, schwedisch, niederländisch, ungarisch,
russisch, finnisch und türkisch generiert.

Die Qualität der übersetzten Texte ist damit eingeschränkt.

Somit ist die Nutzung dieses Stammes weder bei Vorführungen oder beim produktiven Einsatz
in diesen Sprachen geeignet.
Währung: EUR
Erstellt mit: GAEB Toolbox V3.3 G90 R20210630, iTWO_64 V9.1.1177, 12.03.2026

## Zusätzlicher Text
Die Parkgarage des Objekts der Handwerkskammer Frankfurt (Oder) in der Spiekerstraße 11 in 15230 Frankfurt (Oder) befindet sich im Untergeschoss eines mehrgeschossigen Gebäudes. Das Gebäude wurde Ende der 1990er Jahre in Stahlbeton-Bauweise errichtet. Die Parkgarage weist eine Fläche von ca. 1.900 m² auf und verfügt über 79 PKW-Stellplätze.Die Zufahrt zur Tiefgarage erfolgt über die Spiekerstraße 9.  Die Ein- und Ausfahrt der Tiefgarage erfolgt über eine zweispurige Rampe. Die Einfahrtshöhe wird mit 1,8 Meter ausgewiesen.

AN Betoninstandsetzung:
Die Baumaßnahme umfasst Leistungen zur Chlorid-Instandsetzung der aufgehenden Bauteile und der Rissbereiche in der Fahrbahnplatte, kleinteilige Betoninstandsetzung und die Applikation von Oberflächenschutzsystemen. Unter Berücksichtigung der gemessenen Betondeckung der Bewehrung und der festgestellten Schädigungen einzelner Bauteile unterscheidet sich die Bearbeitung in Teilbereichen der Parkgarage. Von daher wurde die Parkgarage in zwei Bauteilabschnitte untereilt. Die Bearbeitung der Bauabschnitte erfolgt zeitlich unmittelbar aufeinanderfolgend. Die Zufahrt und das Parken in den jeweils nicht zu bearbeitenden Abschnitts ist stets zu gewährleisten.

AN Verkehrssicherung:
Die Zufahrt über die Rampe ist bei einseitiger Sperrung über eine provisorische Lichtsignalanlage zu sichern. Anfangs- und Endtermine sind mit dem AN Betoninstandsetzung abzustimmen.

Allgemein
Bieter haben eine Baustellenbesichtigung vor Abgabe eines Angebotes auszuführen.
Hier ggf. auftretende Fragen werden durch den AG bzw. seinen Bauherrenvertreter beantwortet.

Vor Abgabe eines Angebotes sind alle Angebotsunterlagen zu beachten. Dort enthaltene Angaben zur Ausführung, zu Material, Bauzeit und Randbedingungen sind in die einzelnen Leistungspositionen dieses Leistungsverzeichnisses einzurechnen.

Die Ausschreibungsunterlage umfasst folgende Dokumente:
- freigegebene Stat. Berechnungen, 3 Dokumente, IB Iwanetz, und Prüfberichte, 3 Dokumente
- Instandsetzungsplanung vom 12.03.2026, IBB Mangold
- Ausführungpläne, 6 Pläne, vom 12.03.2026, IBB Mangold
- Leistungsverzeichnis vom 12.03.2026, IBB Mangold
- Rahmenterminplan vom 17.12.2025, IBB Mangold

## Zusätzlicher Text
Vertragsbestandteile sind in nachstehender Reihenfolge, die auch bei Abweichungen oder Widersprüchen maßgeblich ist:

Das Auftragsschreiben des Auftraggebers.
Das Angebot mit Angebots-Leistungsverzeichnis und Bauzeitenplan.
Die der Beauftragung zugrunde liegende Unterlagen wie Instandsetzungskonzept, zugehörige Planunterlagen und statische Berechnungen.
Die zusätzlichen allgemeinen Vertragsbedingungen.
Die zusätzlichen allgemeinen technischen Vertragsbedingungen.
Die zusätzlichen besonderen technischen Vertragbedingungen.
Die allgemeinen technischen Vorschriften für Bauleistungen (VOB/C) in der jeweils gültigen Fassung.
Die allgemeinen Vertragsbedingungen für die Ausführung von Bauleistungen (VOB/B) in der jeweils gültigen Fassung.

## Zusätzlicher Text
1.  Abgabe des Angebotes
1.1  Die Abgabe des Angebotes erfolgt für den Auftraggeber (AG) unverbindlich und kostenlos.
1.2  Der Bieter ist verpflichtet, sich über Lage und Beschaffenheit der Baustelle, An- und
  Abfahrtswege, Lagermöglichkeiten, Art und Zustand der vorhandenen Bausubstanz
  bzw. Baustoffe, Anschlussmöglichkeiten zur Versorgung mit Bauwasser und Strom
  sowie alle sonstigen die Kosten beeinflussenden Gegebenheiten der Baustelle zu informieren. Nachforderungen oder Änderungen der Einheitspreise, die mit der Unkenntnis der  örtlichen Gegebenheiten begründet werden, erkennt der AG nicht an.
1.3  Der Bieter erkennt bei Abgabe seines Angebotes ausdrücklich an, dass er bei Bildung
  der Einheitspreise
   * mit keiner anderen zur Angebotsabgabe aufgeforderten Firma Preisabsprachen im Rahmen des  vorliegenden Leistungsverzeichnisses getroffen hat.
   * auf seine eigenen Liefer- oder Geschäftsbedingungen verzichtet, soweit diese den  Vertragsbedingungen des AG widersprechen.
1.4  Enthalten die Vergabeunterlagen nach Auffassung des Bieters Unklarheiten, so hat der
  Bieter unverzüglich den AG darauf hinzuweisen.
1.5  Etwaige Sondervorschläge müssen als solche gekennzeichnet werden.
1.6  Der Bieter hat seine Eignung entsprechend VOB/A, § 6a, Abs. (2) nachzuweisen.
1.7  Auf Unstimmigkeiten bezüglich der im Leistungsverzeichnis beschriebenen Verarbeitungs- bzw. Anwendungshinweise ist bei Angebotsabgabe schriftlich hinzuweisen.
1.8  Folgende Unterlagen sind dem Angebot des AN beizufügen:
   - verpreistes Leistungsverzeichnis als DA84
   - Eigenerklärung Eignung/ Qualifikationsnachweise (Eignungsnachweis entsprechend der  BauPAVO bzw. der HAVO o. glw., SIVV-Schein, Düsenführerschein)
   - Verzeichnis Nachunternehmerleistungen
   - Erklärung zur Beauftragung von Entsorgungsfachbetrieben

2.  Eventual- bzw. Bedarfspositionen und Leittexte
Im Leistungsverzeichnis sind Eventual- bzw. Bedarfspositionen für Leistungen enthalten, über deren Anwendung erst im Zuge der Baudurchführung entschieden werden kann. Hierbei eventuell erforderliche Mehraufwendungen wie z.B. für zusätzliche Geräte, Schichtbetrieb und sonstige Kosten werden nicht gesondert vergütet, sondern sind in die Einheitspreise der Eventual- bzw. Bedarfspositionen mit einzurechnen.

Die Leittexte der Titel gelten generell für alle im LV nachfolgenden Positionen.

3.  Sondervorschläge
Sondervorschläge sind erwünscht, wenn sie gegenüber der Ausschreibung wesentliche technische und wirtschaftliche Verbesserungen aufweisen. Das Angebot für einen etwaigen Sonderentwurf ist nach Positionen, einschl. Angaben über die Massen, aufzugliedern. Die erforderlichen Ausführungs- und Detailzeichnungen sind dem Angebot beizufügen. Hierfür erfolgt keine gesonderte Vergütung. Erhält der Sondervorschlag den Zuschlag, sind die Zeichnungen dem Auftraggeber als Original zu übergeben.

4.  Nachunternehmen
4.1  Beabsichtigt der Auftragnehmer (AN), Nachunternehmer für die Erbringung von Leistungen einzuschalten, so hat er dieses dem AG vor Auftragserteilung schriftlich mitzuteilen. Es sind Art und Umfang der Leistungen sowie Name, Anschrift und Berufsgenossenschaft (einschließlich Mitgliedsnummer) des hierfür vorgesehenen Nachunternehmers bekannt zu geben.
4.2  Der Auftragnehmer darf Leistungen nur an Nachunternehmer übertragen, die fachkundig, leistungsfähig und zuverlässig sind.
4.3  In den Verdingungsunterlagen für Nachunternehmer sind neben der VOB/B die Bestimmungen aus den Verdingungsunterlagen des AG zu übernehmen, soweit es für die Nachunternehmerleistung in Betracht kommt.

5.  Zuschlags- und Bindefrist
Die Bindefrist beginnt mit dem auf dem Angebotsdeckblatt angegebenen Abgabetermin und
endet mit Beginn der Arbeiten. Der Bieter ist bis zum Ablauf dieser Frist an sein Angebot gebunden.

6.  Vergabe
6.1  Der AG behält sich die Auswahl unter den Bietern sowie die Aufhebung der Ausschreibung vor.
6.2  Die Vergabe erfolgt nicht unbedingt an den Mindestbietenden.

7.  Lohn- und Materialpreise
7.1  Die dem Angebot zugrunde gelegten Lohn- und Materialpreise sind bis zur Abnahme der Leistung bindend. Preiserhöhungen aufgrund gestiegener Lohn- oder Materialkosten werden nach Auftragserteilung nicht anerkannt.
7.2  Die Materialpreise verstehen sich einschließlich aller Zuschläge frei Einbaustelle.

8.  Mengen- und Massenangaben
8.1  Die Massenangaben im Angebot und im Auftragsschreiben sind unverbindlich. Für Massenmehr- oder Minderleistungen, gelten, entgegen den Regelungen von § 2 Nr. 3 VOB/B, die angebotenen Einheitspreise unverändert.
8.2  Maschinentechnisch bedingte Mehrtiefen beim HDWS sowohl im Betonabtrag als auch bei der Reprofilierung sind in die Preise mit einzukalkulieren. Es werden nur technisch erforderliche Mehrtiefen gesondert vergütet.

9.  Stundenlohnarbeiten (Regiearbeiten)
9.1  Stundenlohnarbeiten bedürfen des schriftlichen Auftrages der Bauleitung.
9.2  Die Stundenlohnzettel sind der Bauleitung täglich zur Anerkennung vorzulegen.
9.3  Die Abrechnung hat zu den vertraglich vereinbarten Lohn- und Materialpreisen zu erfolgen.
9.4  In die Einheitspreise für Stundenlohnarbeiten sind sämtliche Lohnkosten, Sozialkassenbeiträge, Zuschläge für Gemeinkosten und Gewinn sowie die Lohnnebenkosten (z.B. Fahrgelder, Trennungsgelder) einzurechnen. Darüber hinaus werden keine Vergütungen für Aufsichtspersonal, Gemeinkosten, Geräte, Baustelleneinrichtung etc. gewährt.

10.  Aufmaß und Abrechnung
10.1  Sofern die erbrachten Leistungen nach Aufmaß abgerechnet werden, ist dieses gemeinsam mit der Bauleitung des AG durchzuführen.
10.2  Aufmaße, die nach Baufertigstellung nicht mehr überprüft werden können, werden nach Fertigstellung der betreffenden Teilleistung auf Antrag des AN gemeinsam mit der Bauleitung des AG durchgeführt.
10.3  Alle Rechnungen sind in zweifacher Ausfertigung einzureichen.
10.4  Die prüfbare Schlussrechnung ist innerhalb von vier Wochen nach Fertigstellung und Abnahme der Arbeiten einzureichen. Nach Ablauf dieser Frist ist der AG berechtigt, die Schlussrechnung auf Kosten und Gefahr des AN aufzustellen.
10.5  Im Angebot nicht enthaltene Leistungen und Lieferungen bedürfen des besonderen schriftlichen Auftrags des AG. Einheitspreise sind vor Ausführung mit diesem zu vereinbaren und müssen den Kalkulationen des Hauptangebotes entsprechen. Der Bauleitung sind auf Verlangen sämtliche Unterlagen, die dem AN zur Preisbildung dienen, zur Einsichtnahme vorzulegen. Zusätzlich zu erbringende Leistungen unterliegen den Bestimmungen der vereinbarten Vertragsbedingungen.
10.6  Beabsichtigt der AN, für Leistungen, die auf Weisung des AG auszuführen sind, eine Vergütung zu verlangen (Nachtrags- oder Regieleistung), so hat er dieses unverzüglich nach Empfang der Weisung unmissverständlich schriftlich anzuzeigen.
10.7  Abschlagsrechnungen i. S. v. VOB/B § 16, Nr. 1, Abs. 1 können eingereicht werden.
10.8  Rechnungslegung: Zwischen den einzelnen Rechnungen ist ein Zeitraum von mindestens 4 Wochen einzuhalten. Fordert der AG hiervon abweichend eine Rechnung ein, so hat der AN dem kurzfristig nachzukommen.

11.  Abnahme
Alle fertiggestellten Leistungen, auch Teilleistungen, bedürfen einer förmlichen Abnahme durch den Bauherrn. Die Fertigstellung ist mindestens drei Werktage im Voraus dem AG zu melden.

12.  Gewährleistung
Die Gewährleistungsfrist beginnt mit der Abnahme der Leistung durch den AG.

13.  Sicherheitsleistung
13.1  Als Sicherheit für die vertragsgemäße Erfüllung, insbesondere für die vertragsgemäße Ausführung der Leistung einschließlich Abrechnung, Gewährleistung und Schadensersatz sowie für die Erstattung von Überzahlungen hat der AN auf Verlangen des AG eine Vertragserfüllungsbürgschaft einschließlich Nachträgen (einschließlich Umsatzsteuer) zu stellen, vgl. VOB/B § 17, Nr. 1, Absätze 1 und 2.
13.2  Bei allen Abschlagszahlungen werden als Sicherheit für die vertragsgemäße Ausführung der Leistung 5 % der Abschlagszahlungssumme einbehalten.
13.3  Als Sicherheit für die Erfüllung jeglicher Gewährleistungsansprüche, auch Schadensersatzansprüche für Mangel- und Mangelfolgeschäden, sowie Kostenvorschuss- bzw. Kostenerstattungsansprüche werden 5 % der geprüften Schlussrechnungssumme (einschließlich Umsatzsteuer) einbehalten. Die Höhe des Gewährleistungseinbehaltes bleibt für die Dauer seines Bestehens unverändert. Der AN ist berechtigt, einen Gewährleistungseinbehalt durch eine Gewährleistungsbürgschaft abzulösen.
13.4  Urkunden über Vertragserfüllungsbürgschaften werden auf Verlangen zurückgegeben, wenn sämtliche Leistungen vertragsgemäß erfüllt sind und die vereinbarte Sicherheit für die Erfüllung der Gewährleistungsansprüche gestellt ist.
13.5  Urkunden über Gewährleistungsbürgschaften werden auf Verlangen zurückgegeben, wenn Gewährleistungsansprüche nicht mehr geltend gemacht werden können.

14.  Haftung
14.1  Der AN hat alle zur Sicherung der Baustelle und zur Sicherung seiner Arbeiten sowie seiner sonst nach diesem Vertrag vorzunehmenden Handlungen und Unterlassungen nach den gesetzlichen, behördlichen und polizeilichen Anordnungen und Vorschriften sowie gemäß den Unfallverhütungsvorschriften unter voller eigener Verantwortung auszuführen oder diese zu veranlassen. Er haftet für sämtliche aus der Unterlassung solcher Maßnahmen dem AG erwachsenden Schäden. § 10 Nr. 2 Abs. 1 Satz 2 VOB/B bleibt davon unberührt.
14.2  Der AN hat die Baustelle vor dem Zutritt Unbefugter mit geeigneten Maßnahmen zu schützen.
14.3  Bewachung und Verwahrung der Baustelleneinrichtungsgegenstände (Unterkünfte, Ar-beitsgeräte, Arbeitskleidung etc.) des AN und seiner Erfüllungsgehilfen ist - auch während der Arbeitsruhe - Sache des AN. Der AG ist dafür nicht verantwortlich, auch wenn sich diese Gegenstände auf seinem Grundstück befinden.
14.4  Der AN übernimmt die volle Haftung für Sach-, Personen- und Vermögensschäden, die dem AG, seinen Beauftragten oder irgendwelchen Dritten im Zusammenhang mit der Durchführung der Vertragsleistungen entstehen. Der AN stellt den AG und seinen Beauftragten von allen aus der Abwicklung resultierenden Forderungen frei, es sei denn, der AG oder sein Beauftragter handeln vorsätzlich oder grob fahrlässig. Dazu hat der AN hat für die Dauer seiner Bauzeit eine Betriebshaftpflichtversicherung zu führen und deren Vorhandensein dem AG auf Verlangen nachzuweisen.

15.  Steuerabzug bei Bauleistungen
Der Auftragnehmer reicht eine Unbedenklichkeitsbescheinigung vom zuständigen Finanzamt ein und verpflichtet sich, jede vom zuständigen Finanzamt vorgenommene Änderung in Bezug auf die vorgelegte Freistellungsbescheinigung (§ 48b EStG) dem Auftraggeber unverzüglich schriftlich mitzuteilen.

16.  Sozialversicherung
Der Auftragnehmer reicht eine Unbedenklichkeitsbescheinigung von der zuständigen Krankenkasse ein und verpflichtet sich, alle gesetzlichen Vorgaben hinsichtlich sozialversicherungspflichtiger Beschäftigungsverhältnisse bei den eingesetzten Arbeitskräften einzuhalten.

17.  Gerichtsstand
Der ausschließliche Gerichtstand für sämtliche gegenseitige Ansprüche aus oder im Zusammenhang mit diesem Vertrag wird im Bauvertrag vereinbart.

18.  Teilunwirksamkeitsklausel
Sollte eine Bestimmung dieses Vertrages unwirksam sein oder werden, oder sollte sich eine Lücke herausstellen, so berührt dieses die Gültigkeit der übrigen Vertragsregelungen nicht. In einem derartigen Fall sind AG und AN verpflichtet, die unwirksame oder lückenhafte Bestimmung durch eine Regelung zu ersetzen, die die Vertragspartner bei Kenntnis der Unwirksamkeit oder Lückenhaftigkeit zum Zeitpunkt des Vertragsabschlusses getroffen hätten, um den erstrebten Vertragszweck zu erreichen. § 18 Nr. 4 VOB/B gilt entsprechend.

## Zusätzlicher Text
1.  Schützen benachbarten Bauteile
Zu Beginn und während der Ausführung der Arbeiten sind alle angrenzenden Bereiche vor Beschädigungen zu schützen. Schäden oder evtl. für Nachfolgearbeiten erforderliche zusätzliche Arbeiten, die aufgrund nicht fachgerechter Arbeiten (auch Nachbehandlungen) entstehen, sind vom AN zu vertreten.

2.  Lagerplätze, öffentliche Flächen, Fahrwege, Laufwege
Lagerplätze stehen nur in begrenztem Umfang zu Verfügung, ggf. müssen weitere Flächen angemietet werden (öffentliche Bereiche). Bei Aufstellen von Containern oder anderweitige Nutzung öffentlicher Flächen sind die notwendigen Genehmigungen einzuholen und alle erforderlichen Maßnahmen für die Verkehrssicherheit durch den Auftragnehmer (AN) zu veranlassen. Eventuell anfallende Kosten sind in die EP der entsprechenden Position einzurechnen.

In Anspruch genommene Lagerplätze und Containerstandplätze sind nach Fertigstellung der Baumaßnahme durch den AN in den ursprünglichen Zustand zurückzuversetzen. Eventuell anfallende Kosten sind in die EP der entsprechenden Position einzurechnen.

Verschmutzungen, die durch die Arbeiten am Gebäude, dem Fahr-/Gehweg oder anderswo entstehen, sind auf Kosten des AN unverzüglich zu beseitigen.

3.  Technische Vorschriften und Bautagebuch
Es gelten die zum Zeitpunkt der Abnahme dem Stand der Technik entsprechenden Normen, Normenentwürfe, Merkblätter und Richtlinien der einzelnen Gewerke und die Vorschriften der betreffenden Gemeinde.

Der AN hat die Ausführung der Instandsetzungsarbeiten nach den Vorschriften der DAfStb-Instandsetzungsrichtlinie  bzw. der DIBt- Technischen Regel Instandhaltung (Bautagebuch, Personen mit SIVV-Schein etc.) und entsprechend den herstellerspezifischen Richtlinien und den einschlägigen Normen, Richtlinien und Merkblättern auszuführen.

So hat der AN z.B. ein Bautagebuch zu führen, in welches täglich Angaben über die ausgeführten Arbeiten, die personelle Besetzung der Baustelle, Besucher, verwendete Materialien und barbeitete Bauteile mit Positionsnummer, die klimatischen Verhältnisse sowie besondere Vorkommnisse einzutragen sind. Dieses Bautagebuch ist auf Verlangen dem AG vorzulegen und als Durchschlag/ Kopie zur Dokumentation dem AG nach Abschluß der Arbeiten zu übergeben.

Zur Dokumentation ist ein Baustellenordner zu führen, in dem alle relevanten Unterlagen abgelegt werden wie z.B. Durchschlag der Lieferscheine, Berichte Fremdüberwachung und SiGeKo, Prüfzeugnisse und Merkblätter etc. Der Ordner ist auf Verlagen vorzuzeigen und nach Abschluß der Arbeiten ist der Ordner der Bauleitung bzw. dem AG zu überlassen.

4.  Fachbauleiter
Der AN übernimmt es, für seine Leistungen den verantwortlichen Fachbauleiter im Sinne der jeweiligen Landesbauordnung zu stellen und den zuständigen Stellen nach Erfordernis zu benennen. Der Fachbauleiter ist für alle die Leistungen betreffenden Abnahmen, Kontrollen und Pflichten, die sich aus der Landesbauordnung, den Vorschriften der Behörden, der Berufsgenossenschaften und der DIN ergeben, verantwortlich. Der Fachbauleiter muss während der HDWS-Arbeiten ständig auf der Baustelle anwesend sein. Er ist zu benennen und seine Qualifikation ist nachzuweisen. Der Fachbauleiter darf nur aus zwingendem Grund und mit Zustimmung des AG gewechselt werden.

5.  HDWS-Arbeiten (Höchstdruckwasserstrahlen)
HDWS-Arbeiten dürfen nie alleine ausgeführt werden. Die Geräte müssen den Sicherheitsstandards der Berufsgenossenschaften entsprechen. Der Fachbauleiter muss während der HDWS-Arbeiten ständig auf der Baustelle anwesend sein.

6.  Ausführungsunterlagen
Der AN hat die ihm ausgehändigten Ausführungsunterlagen in allen Punkten zu prüfen und auf ihre Übereinstimmung mit der Örtlichkeit zu vergleichen. Stellt der AN Unstimmigkeiten fest, so hat er die Obejktüberwachung unverzüglich darauf hinzuweisen. Der AN haftet für alle Schäden, die durch Nichtanzeige entstehen. Der AN erstellt alle für seine Leistungen erforderlichen Unterlagen und Ausführungspläne, soweit sie vom Auftraggeber nicht zur Verfügung gestellt werden. Vom AN aufgestellte Ausführungsunterlagen müssen vor Beginn der Bauarbeiten von dem Auftraggeber bzw. der örtlichen Bauüberwachung genehmigt werden.

7.  Bauablauf
Die im Leistungsverzeichnis beschriebenen Arbeitsvorgänge und deren Reihenfolge sind einzuhalten. Hält der AN eine andere Ausführung als die angegebene für zweckmäßig, so hat er dieses frühzeitig mit der Bauleitung abzusprechen.

8.  Bauprodukte und Material
Es dürfen nur vom AN im LV vorgegebene und vom AG genehmigte Materialien verwendet werden.

Der AN legt für die im LV angegebenen Bauprodukte die notwendigen Nachweise ihrer Eignung in der aktuellen Fassung vor der Ausführung der Leistungen dem AG vor (bauaufsichtliche Prüfzeugnisse oder Zulassungen, Verarbeitungsrichtlinien der Produkthersteller).

Der AN verwendet ausschließlich Erzeugnisse ohne Mängel und trägt Sorge dafür, dass diese in der erforderlichen bzw. spezifischen Menge zur Anwendung kommen. Verarbeitungsrichtlinien der Produkthersteller verstehen sich als Ergänzung der jeweils gültigen Werkvorschriften und Normen und sind daher vom AN zu beachten.

Bei den hydraulischen bzw. reaktionsharzgebundenen Mörteln sind die Wartezeiten vor der Grundierung entsprechend den Herstellerangaben zu beachten.

Entfernung und Ersatz von Bewehrungsstählen sind mit der Bauleitung abzustimmen.

Die Verwendung chemischer Reinigungsmittel bedarf der Rücksprache und ist vom AG zu genehmigen.

9.  Nachbehandlung und Ausbildung von Kanten
Alle Arbeiten sind mit den erforderlichen Nachbehandlungsmaßnahmen auszuführen. Sie sind rechtzeitig in die Wege zu leiten. Entsprechende Materialien (Folie o.ä.) sind in ausreichendem Maße auf der Baustelle vorzuhalten. Die Kosten für Nachbehandlungen, Entsorgungen (einschl. Kippgebühren) und Reinigungsarbeiten sind in die Einheitspreise einzurechnen.

10.  Überwachung
Der AN ist verpflichtet, gemäß DAfStb-Instandsetzungsrichtlinie über seine Arbeiten und die von ihm eingesetzten Produkte eine Überwachung durch das ausführende Unternehmen ("Eigenüberwachung") und eine Überwachung durch eine dafür anerkannte Überwachungsstelle ("Fremdüberwachung") durchführen zu lassen.

Die Überwachungsstellen sind zu benennen. Die Positionen der Eigen- und Fremdüberwachung werden gesondert vergütet. Die Berichte der Güteprüfungen im Rahmen der Überwachung sind dem Auftraggeber bzw. der örtlichen Bauüberwachung regelmäßig und unaufgefordert vorzulegen.

Die Kosten für die im Rahmen der Eigenüberwachung erforderlichen Güteprüfungen einschließlich Dokumentation sind Nebenleistungen und sind nach VOB in die entsprechenden Positionen mit einzurechnen.

11.  Muster
Muster und Musterflächen sind rechtzeitig vor der Ausführung anzufertigen bzw. zur Begutachtung und Entscheidung vorzulegen.

12.  Lärmschutz
Die Belästigung der Bewohner und Passanten ist so gering wie möglich zu halten. Die Arbeitszeiten sind mit dem Bauherrn abzusprechen.

## Zusätzlicher Text
1.  Zugänglichkeit der Baustelle
maximale Durchfahrtshöhe Parkgarage  1,80 m

2.  Lagerplätze, öffentliche Flächen, Fahrwege
Baustelleneinrichtungsflächen sind auf dem Parkplatz der HWK FFO vorhanden. Es ist jedoch zu beachten, dass zwischen der möglichen Baustelleneinrichtungsfläche auf dem Parkplatz und der Tiefgarageneinfahrt kein direkter Verbindungsweg besteht. Für den Weg zwischen BE-Fläche und Garageneinfahrt muss die Zuwegung über die Spiekerstrasse genutzt werden.
Die Einrichtung der Flächen hat in Abstimmung mit dem AG zu erfolgen. Die Nutzung von öffentlichem Straßenland als BE-Fläche ist nicht vorgesehen.

3.  Anschlüsse und Ver- und Entsorgungseinrichtung
Wasser- und Stromanschlüsse (Drehstromanschluss) sind in der Tiefgarage vorhanden. Der AN baut einen Zwischenzähler ein. Der Zählerstand ist zu Beginn und nach Abschluss der Maßnahme zusammen mit der Bauleitung abzulesen und schriftlich im Bautagebuch zu dokumentieren. Der AN hat sorgfältig mit dem Verbrauch umzugehen.

Wird für Baugeräte eine leistungsfähige Wasserzufuhr (z.B. für HDWS-Arbeiten) benötigt, so sind diese Anschlüsse vom AN in Absprache mit den zuständigen Behörden bzw. Versorgungsunternehmen herzustellen. Die Wasserentsorgung beim Höchstdruckwasserstrahlen und bei Reinigungsarbeiten ist gemäß den örtlichen Auflagen durchzuführen. Die Kosten hierfür sind in die entsprechenden Positionen mit einzurechnen.
Alle entstehenden Kosten sind in die Baustelleneirichtung einzukalkulieren.

4.  Behinderung
Es ist zu berücksichtigen, dass es durch die beengten Verhältnisse zu Behinderungen der Arbeiten kommen kann. Eventuell auftretende Erschwernisse hierdurch sind in die Einheitspreise einzurechnen.

5.  Bauzeit
Die verbindliche Festlegung der Ausführungsfristen, einschließlich Zwischentermine, erfolgt vor Auftragserteilung. Zur Einhaltung der vorgesehenen Bauzeit ist die Baustelle so einzurichten und zu betreiben, dass Ausfalltage infolge von Witterungseinflüssen nicht entstehen und somit nicht zur Verlängerung der Fristen führen. Die Kosten für Aufwendungen und Einrichtungen sind in die Preise der betreffenden Bauleistungen einzurechnen, soweit im LV keine gesonderten Positionen enthalten sind.

Der AN hat einen detaillierten Ablauf- und Terminplan, ein Personaleinsatz- und ein Geräteverzeichnis sowie einen Baustelleneinrichtungsplan, anhand deren die Möglichkeit der Einhaltung der Vertragsfristen nachgewiesen werden kann, unentgeltlich aufzustellen und rechtzeitig vor Ausführung der Leistungen vorzulegen. Die Aushärtezeiten der Materialien sind zu beachten und einzukalkulieren.

6.  Entsorgung
Das Abbruchmaterial und ggf. anfallendes Strahlwasser geht in den Besitz des AN über und ist fachgerecht zu entsorgen. Strahlwasser ist unverzüglich zu entfernen und fachgerecht zu reinigen und zu entsorgen. Diese Punkte sind bei der Kalkulation der EP jeweils einzurechnen und zu berücksichtigen. Eine zusätzliche Vergütung erfolgt nicht. Die Entsorgung von kontaminiertem Bauschutt ist gemäß den gesetzlichen Bestimmungen durchzuführen und dem Auftraggeber nachzuweisen. Der AN hat dazu die notwendigen Deklarationsanalysen zu veranlassen.
Kosten für die Beseitigung von Baustellenabfällen werden nicht extra vergütet und sind in die Einheitspreise mit einzurechnen.

Zu berücksichtigen, einzuhalten und zu erfüllen sind alle einschlägigen UV-Vorschriften und Richtlinien, diesbezügliche wie sonstige gesetzliche Bestimmungen und Verordnungen, jeweils neueste Fassung, insbesondere:

- Gesetz über die Vermeidung und Entsorgung von Abfällen (Kreislaufwirtschafts- Abfallgesetz - KrW/ AbfG, neueste Ausgabe) mit allen entsprechenden Durchführungsbestimmungen, Verwaltungsvorschriften, Verordnungen und Änderungsgesetzen,
- Anforderungen an die stoffliche Verwertung von mineralischen Reststoffen/Abfällen
  (Technische Regeln der Länderarbeitsgemeinschaft Abfall - LAGA in der zur Zeit gültigen Fassung -
 neueste Fassung),
- alle einschlägigen Abfallwirtschafts- und Altlastengesetze, einschl. Bestimmungen zur
  Entsorgung von Sonderabfällen, in ihrer neuesten Fassung,
- Technische Regeln für Gefahrstoffe /TRGS 519) (neueste Ausgabe)

7.  Aufmaß und Abrechnung, Ecken und Kanten
Das Aufmaß ist stets zusammen mit der Bauleitung durchzuführen.

Abgerechnet werden stets nur tatsächlich angefallene Mengen über die zugehörigen EP-Positionen und Preise.

Bei Abrechung von Flächen werden konstruktive Flächen wie Stützen etc. nicht übermessen. Für die Ermittlung von "lfm" Massen um Eck wird das mittlere Maß angesetzt.
Zur Berechung von Volumina werden stets mittlere Maße der Breiten, Tiefen und Höhen herangezogen. Die Rinnen dürfen volumenmäßig übermessen werden, werden aber bei der Ausbildung im Zuge der Reprofilierung nicht gesondert vergütet

Die Ausbildung von Ecken und Kanten u. ä. sind in die Einheitspreise einzurechnen und werden nicht gesondert vergütet.

8.  Lärmschutz
Da sich die Baustelle in unmittelbarer Umgebung von Wohnen befindet, ist bei den Abbrucharbeiten die Lärmbelästigung so gering wie möglich zu halten. So sind z. B. besonders gut schallgedämmte Kompressorwägen für die HDWS Arbeiten zu verwenden. Arbeitszeiten sind nach Vorschriften der Stadt und nach Vereinbarung mit dem Bauherrn zu wählen.
In Abstimmung mit dem Bauherren sind Arbeiten werktags im Zeitraum zwischen 07:00 Uhr bis 18:00 Uhr zulässig. Arbeiten an Sams- und Sonntagen sind nicht vorgesehen.

9. Rauchen
Rauchen ist in der Tiefgarage und auf dem gesamten Grundstück untersagt.

## HWK FFO11: Instandsetzung Parkgarage_Neben-LV_260312
Datum: 12.03.2026

### Bereich 01 Verkehrsführung

*Hinweis: Vorbemerkungen*
Vekehrsführung mit provisorischer Lichtsignalanlage während der Beton-Instandsetzungsarbeiten im Rampenein- und ausfahrtsbereich.

#### Abschnitt 01.01 Verkehrsführung

**01.01.0010 Provisorische LSA**
Aufstellen und Betreiben der mobilen LSA, Festzeitsteuerung mit Signalsicherung, Typ B, entsprechend Verkehrsführungs- / LSA-Lageplans während der Baumaßnahme in den benannten Bauabschnitten bis zur Beendigung der Baumaßnahme.
Die mobile LSA ist einschl. Bereitstellung und Montage der Luftverkabelung, Geräte und Apparaturen nach beiliegenden Zeichnungen und Schaltunterlagen nach Ortsbesichtigung betriebsbereit zu erstellen.
Die Freiluftverkabelung hat mit freitragenden, flexiblen, witterungsbeständigen Signalkabeln zu erfolgen. Errichtung einschl. Kabelträgern;
Erschwernisse werden nicht gesondert vergütet.
Kabel müssen am tiefsten Punkt (Durchhang beachten) eine Mindesthöhe von 2,00 m über der Fahrbahn haben. Die Gesamtkabellänge ist entsprechend Verkehrsführungsplan zu ermitteln.
Der Termin zur Aufstellung und Inbetriebnahme der LSA ist mit dem Auftraggeber bzw. mit der Bauleitung bzw. dem AN Betoninstandsetzung abzustimmen.

Die Stromversorgung für die Anlage kann über Akku oder den vorhandenen Hausanschluss erfolgen. Der AN ist für den Stromanschluss verantwortlich. Die Strom- und ggf. Anschlusskosten sind in die Einheitspreise einzurechnen.
Das Steuergerät muss folgende Vorgaben erfüllen:
- Hausanschluss im Geräteschrank
- Datenaustausch unter benachbarten Anlagen
- Signalsicherung gegen ausfallende Signale
- Signalsicherung gegen ungewollt erscheinende Signale nach Signalsicherungstabelle
- optische Prüfeinrichtungen und Anzeige der wichtigen Funktionen
- Funkuhr, Schaltuhr
- Bedienschalter für Not-Aus und Handdehnung
- Speicherung der Betriebs- und Fehlermeldungen
Der AN muss für die Dauer der Maßnahme eine tägliche 24-stündige Rufbereitschaft zur Störungsbeseitigung ausgefallener Signalanlagen vorhalten. Der AN muss extra formlos nachweisen, dass er bei Störungen der prov. LSA innerhalb von 1,5 Stunden vor Ort sein kann, um den Schaden zu beheben und die LSA wieder in Betrieb zu nehmen.
Sämtliche mobile Teile sind standsicher und geschützt gegen mutwilliges Verdrehen oder Demontieren zu sichern.
Nach Ende der Dauer der Anlage ist diese vollständig abzubauen.

Einschl. Probeschaltung u. Inbetriebnahme am Tage einschl. An- und Abfahrt sowie aller Nebenleistungen.

Abstimmungen mit AN Betoninstandsetzung zu Einrichtungs, - Umbau und Abbauterminen.

Grundvorhaltedauer: 16 Wochen
Menge: 1,000 psch

**01.01.0020 Provisorische LSA - verlängerte Vorhaltung**
Zulage zur vorgenannten Hauptposition Provisorische LSA für das verlängerte Vorhalten über den vertraglich vereinbarten Fertigstellungstermin hinweg.
Menge: 1,000 Wo

USt %: 19,00
